# JVA Bremen, Sanierung Nahwärme und TW-Versorgung
Angebotsaufforderung (GAEB DA XML 3.3, DA83)
Projekt: 230101
Projektbezeichnung: JVA Bremen,  Sanierung Nahwärme und TW-Versorgung
Währung: EUR
Erstellt mit: GXML Toolbox V3.3 R20220330, ORCA AVA 27 27.00.00, 08.04.2026

## 1. Allgemeine Bedingungen
1. Allgemeine Bedingungen

1.1 Baustellensicherheit
Der Auftragnehmer (AN) hat im Sinne des §10 der UVV eine Aufsichtsperson zu benennen, die für die Einhaltung der Unfallverhütungsvorschriften der Berufsgenossenschaft verantwortlich ist.
Durch den AN sind dem Auftraggeber (AG) 14 Tage vor Baubeginn schriftlich vorzulegen:

Gemäß Arbeitsschutzgesetz:
§ 5:  Beurteilung der Arbeitsbedingungen mit Ermittlung der Gefährdungen und den
 Entsprechenden Arbeitsschutzmaßnahmen als Dokumentation.
§ 7:  Zuordnung der Leistungen und Aufgaben innerhalb des eigenen Betriebes an Mitarbeiter.
§ 10: Benennung der Ersthelfer vor Ort.

Gem. Betriebssicherheitsverordnung:
(Nur bei Erfordernis durch entsprechende Betriebsmittel)
§ 3:  Gefährdungsbeurteilung der Betriebsmittel
§ 9:  Unterrichtung der Beschäftigten zu Arbeitsmitteln und
  Deren Gefahren mit Dokumentation.
§ 10:  Prüfung der Arbeitsmittel

 Das Vorhalten und der Einsatz von Arbeitsschutz- und Arbeitssicherheitsausrüstungen sind Nebenleistungen und werden nicht gesondert vergütet.

1.2 Koordinierung
Der AG ist berechtigt, die Zusammenarbeit auf der Baustelle bei Koordinierungsbesprechungen zu regeln bzw. zu steuern. Der AN ist zur Teilnahme an diesen Besprechungen nach Aufforderung verpflichtet. Die Koordinierung der Montagetermine mit den übrigen Gewerken erfolgt durch die örtliche Bauleitung. Die Ausführung der einzelnen Bauleistungen unterliegen der verbindlichen Bauablaufplanung.

1.3 Herstellvorgang
Mit den im Leistungsverzeichnis enthaltenen Angaben über Bauart, Bauteil, Baustoff und Abmessungen gelten auch der Herstellvorgang und -ablauf bis zur fertigen Leistung, unter Zugrundelegung der Ausführungsbestimmungen der DIN-Normen, als beschrieben.

Hierbei bedeutet Bauart:
Das Herstellen durch Zusammenfügen der Baustoffe und Bauteile bis zur fertigen Leistung. Alle Leistungen umfassen die Vorhaltung der dazugehörigen Stoffe und Bauteile, einschl. Abladen, Lagern, wenn nötig parametrieren und inbetriebnehmen auf der Baustelle.

1.4 Einheitspreise
Die Einheitspreise der Positionen beinhalten die Lieferung der erforderlichen Stoffe, Bauteile und Betriebsmittel einschl. Kleinmaterial, das Abladen, Zwischenlagern und den Transport zur Verwendungsstelle, die Montage und das betriebsfertige Zusammenfügen.
1.5 Bestellunterlagen
Die dem AN zur Verfügung gestellten Unterlagen mit Massenangaben sind keine Bestellunterlagen für den AN. Bestellungen sind auf der Grundlage der Werk- und Montagezeichnungen vorzunehmen. Dieser Umstand ist bei der Anfertigung von Zeichnungen in terminlicher Hinsicht zu berücksichtigen.

1.6 Maße
Sämtliche Maße für die Ausführung sind auf der Baustelle zu nehmen.

1.7 Eingriffe / Unterbrechungen
Werden für die Herstellung bzw. Inbetriebnahme der Anlage Eingriffe in die bestehenden Anlagenteile oder Unterbrechungen in der Energieversorgung usw. notwendig, so sind diese Maßnahmen, insbesondere Zeitpunkt und Dauer mit dem Auftraggeber (AG) rechtzeitig abzustimmen.

1.8 Funktionsprüfung
Die fertige Leistung ist mit einer erfolgreichen Funktionsprüfung und  Messungen an den eingebauten Materialien nachzuweisen.

1.9  Inbetriebnahme Nebengewerke
Das Mitwirken bei der Inbetriebnahme der Nebengewerke, soweit davon die Leistungen des AN berührt werden, wird nicht gesondert vergütet.

1.10 Bauleitung des Auftragnehmers / Bauleiters des AN
  Der Auftragnehmer hat für seine Arbeiten einen deutschsprachigen Projektbauleiter und eine Aufsichtsperson schriftlich zu benennen: Bauleiter AN.
  Der Bauleiter AN ist verantwortlichen für die Erfüllung der gesetzlichen und behördlichen Verpflichtungen. Er hat die Ausführungen der vertraglichen Leistungen zu leiten, die eigenen Arbeiten mit den anderen am Bau Beteiligten zu koordinieren und für die Ordnung auf seiner Baustelle zu sorgen.

1.11 Änderung der Ausführung
Eine Änderung der Ausführung gegenüber der Planung ist nur nach vorheriger Rücksprache mit dem AG und dessen schriftlicher Zustimmung zulässig. Die Zustimmung des AG ist durch den AN im Sinne des Baufortschritts rechtzeitig schriftlich zu erwirken.

1.12 Sprache
Verkehrssprache ist deutsch.
Alle Unterlagen (Zeichnungen, Protokolle, Betriebsanleitungen, etc.) sind in deutscher Sprache abzufassen.

1.13 Maßnahmenbeschreibung
Im Zuge der Sanierungsarbeiten der Nahwärme-Hausanschlüsse und Trinkwasserversorgung in der Liegenschaft JVA-Bremen wird zusätzlich zur vorhandenen Löschwasserversorgung ein zusätzlicher Löschbrunnen benötigt.
  Die vorhandene Löschwasserversorgung besteht aus einigen Hydranten, die auf der Liegenschaft verteilt auf der Haupttrinkwasserleitung installiert sind und einem Löschwasserbrunnen.
  Der neue Löschwasserbrunnen wird nahe an der Sporthalle errichtet und erhält seine Spannungsversorgung aus der Hauptverteilung in der Sporthalle. Kabelgraben, Kabel und Hauseinführung sind im Umfang der Brunnenarbeiten ausgeschrieben. Die Einführung in die Hauptverteilung und der elektrische Anschluss im Schaltschrank der HVT Sporthalle erfolgt bauseits.
  Der Bohrplatz kann auf einem asphaltierten Weg angefahren werden und befindet sich in einer Grünfläche. Bohrgut und sonstige Materialien können nur während der Einsatzzeit auf der Baustelle zwischengelagert werden und müssen zum Arbeitsende von der Baustelle abtransportiert werden.
  Ein Bodengutachten aus der Baustelle Altes Lazarett (ca. 50,0 m von der Bohrstelle entfernt) liegt der Ausschreibung zur Information bei.

## 2. Angaben zu DIN 18 299
2. Angaben zu DIN 18 299
 Nummerierung (2. und 3. Ziffer) und vollständiger Text gemäß DIN 18 299.

 Hinweis
 Soweit in der Leistungsbeschreibung auf Technische Spezifikationen, z. B. Nationale Normen, mit denen europäische Normen umgesetzt werden, europäisch technische Bewertungen, gemeinsame technische Spezifikationen, Internationale Normen, Bezug genommen wird, werden auch ohne den ausdrücklichen Zusatz: "oder gleichwertig" immer gleichwertige Technische Spezifikationen in Bezug genommen.

2.1 Angaben zur Baustelle

2.1.1 Lage der Baustelle:
 Die JVA Bremen liegt im Stadtteil Oslebshausen der Stadt Bremen.

 Der Baustellenbereich befindet sich auf dem Gelände der JVA Bremen im inneren Sicherheitsbereich.

 Umgebungsbedingungen:
 Keine besonderen Umgebungsbedingungen

 Zufahrtsmöglichkeit:
 Zufahrtsstraße Am Fuchsberg

 Beschaffenheit der Zufahrt:
 Asphaltiert

 Einschränkungen bei der Zufahrt:
 KFZ-Schleuse mit Passkontrolle
 Durchfahrtshöhe 4,00  M, Durchfahrtsbreite 4,75 M

2.1.2 Besondere Belastungen:
 Entfällt.

2.1.3 Art und Lage der baulichen Anlagen:
 Auf dem Gelände der JVA Bremen

2.1.4 Verkehrsverhältnisse:

 Auf dem JVA-Gelände sind Baustellenfahrzeuge zugelassen. Parkmöglichkeiten für Privat-KFZ und das Befahren der Liegenschaft mit Privat-KFZ sind nicht zugelassen. Das Befahren der Liegenschaft ist nur durch eine vorherige Kontrolle der Fahrzeuge und des Personals möglich. In diesem Zusammenhang sind Wartezeiten möglich und mit einzukalkulieren.

 Anlieferungen mit Aufliegerfahrzeugen (Sattelzug) sind vorab in Hinsicht auf die räumliche Situation auf dem Baustellengelände zu prüfen und mit dem Nutzer abzustimmen.

2.1.5 Freizuhaltende Flächen:
 Flächen, die für die Durchführung der Leistungen beansprucht werden, sind im Vorwege ebenfalls mit dem Nutzer abzustimmen.

2.1.6 Transporteinrichtungen:
 siehe DIN 18382

2.1.7 Anschlüsse:
 Baustrom:
 Baustrom wird vom Bauherrn/Auftraggeber, falls erforderlich, unentgeltlich zur Verfügung gestellt.

 Ab dem Anschlusspunkt sind baustellengeeignete (gemäß VDE und den einschlägigen berufsgenossenschaftlichen Richtlinien, Vorschriften), ausreichend dimensionierte Verteilereinrichtungen vorzuhalten.

 Bauwasser:
 Bauwasser wird vom Bauherrn/Auftraggeber unentgeltlich zur Verfügung gestellt. Die Kosten für Bauwasser sind nicht in die Einheitspreise einzurechnen!

 Eine Wasserentnahme für die Bauzeit ist nur mit geeigneten Systemtrenner mit Rückflussverhinderer gestattet, um eine Verkeimung der vorh. Leitung zu verhindern.

 Abwasser:
 Farbreste und Reinigungsflüssigkeiten, Baustoffe, Baumaterialien und kontaminierte Stoffe bzw. Flüssigkeiten dürfen in keinem Fall über die Toilettenanlagen in das Abwassersystem eingeleitet werden, sondern müssen entsprechend ihres Abfallartenschlüssels fachgerecht gelagert und entsorgt werden.

2.1.8 Mitbenutzung von Flächen:
 In Abstimmung mit den Liegenschaften.

2.1.9 Bodenverhältnisse:
 Entfällt - siehe ggf. Anlage 1.2, Bodengutachten

2.1.10 Hydrologische Werte:
 Entfällt - siehe ggf. Anlage 1.2, Bodengutachten

2.1.11 Besondere umweltrechtliche Vorschriften:
 Entfällt.

2.1.12 Vorgaben Entsorgung:
 Verpackungsmaterial und Reststoffe etc. sind Eigentum des AN und fachgerecht zu entsorgen. Sofern das Formblatt 241 den Verdingungsunterlagen beigefügt ist, gilt dieses vorrangig.

2.1.13 Schutzgebiete:
 Entfällt

2.1.14 Baumschutz:
 Entfällt

2.1.15 öffentlicher Verkehr:
 Zufahrtsmöglichkeit: Am Fuchsberg 3, Bremen
 Beschaffenheit: Asphaltierte bzw. Schotterstraßen mit Lkw befahrbar bis in unmittelbarer Nähe zu der Baustelle.
 Einschränkungen: KFZ-Schleuse mit Ausweiskontrolle im Passwechselverfahren

 Baustellengelände, geöffnete Gräben/Schächte etc. sind zu sichern, sofern sie sich im Bereich der Baustelle befinden. Näheres regeln Positionen des Leistungsverzeichnisses.

2.1.16 Vorhandene Anlagen:
 Schutz der Anlagen über die Bauzeit regeln Positionen des Leistungsverzeichnisses.
 An vorhandene Anlagen muss wieder angeschlossen werden.

2.1.17 Hindernisse:
 Aus den vorgenannten Anlagen

2.1.18 Kampfmittel:
 entfällt

2.1.19 Baustellenordnung:

 Sicherung des Baustellengeländes:
 Das Baustellengelände auf dem Areal der JVA Bremen ist nach außen umlaufend durch eine Mauer mit aufgesetzter Mauerkronensicherung aus S-Draht sowie Körperschalldetektion am Zaun, gekoppelt mit einer Videoüberwachung, gesichert.

 Arbeitszeiten:
 Die Regelarbeitszeit beträgt:
 Montags - Freitags  8.00 Uhr - 16.30 Uhr

 Um 20.00 Uhr müssen alle auf der Baustelle tätigen Personen das JVA-Gelände verlassen haben.

 Der Baustellenbereich ist gemäß Vorgabe zu sichern. Gleichermaßen auch alle Aufenthalts- und Materialcontainer.

 Arbeiten an Samstagen sind in Ausnahmefällen, nach vorheriger Anmeldung und Abstimmung mit der JVA zugelassen - Vorlauf mind. 3 Wochen.
 mögliche Arbeitszeit  8.00 - 14.00 Uhr

 Größere Materialtransporte sind jeweils eine Woche vorab anzumelden mit Angabe des Datums, der Fahrer muss zum Befahren des Baustellengeländes auf dem JVA-Areal einen gültigen Personalausweis vorlegen.

 Anforderungen an die Baustellensicherheit

 Hinweis zur Personenüberprüfung
 Eine Sicherheitsüberprüfung von Arbeitnehmern erfolgt durch die JVA, mit Angaben des Personalausweises, schriftlich bei den zuständigen Sicherheitsbehörden.

 Firmen haben ihre MitarbeiterInnen, die auf dem JVA Gelände für sie tätig sein sollen, vorher namentlich schriftlich gem. Überprüfungsbogen durch den Nutzer überprüfen zu lassen.

 Die Identität der die Baustelle betretenden Personen wird anhand eines gültigen Ausweisdokumentes beim Einlass überprüft. Ohne gültiges Ausweisdokument erfolgt kein Einlass! Jede Person hat sich vor dem Verlassen der Baustelle mit diesem Ausweisdokument wieder auszuweisen.
 Von Nicht-EU-Bürgern ist bei der Anmeldung auch eine Arbeitserlaubnis mit einzureichen.

 Insbesondere Fahrzeuge sowie Behältnisse und Materialien können bei der Ein- und Auslasskontrolle durchsucht werden. Durchsuchungen von Personen bedürfen einer personenbezogenen Einzelanordnung des Fachbereichsleiters Sicherheit oder des Anstaltsleiters.

 Baufahrzeuge, Geräte, Maschinen
 Alle Baufahrzeuge, die über Nacht auf dem Baugelände verbleiben müssen, sind ordnungsgemäß zu verschließen, bzw. gegen missbräuchliche Nutzung zu sichern, die Diebstahlsicherung (z. B. Lenkradschloss) muss aktiviert sein.

 Äußere Staufächer von Fahrzeugen müssen verschlossen sein. Dies gilt auch für Benzin- Diesel- oder Erdgastanks.

 Besondere Sicherungsmaßnahmen sind vor Aufnahme der Arbeiten mit der Fachbereichsleitung Sicherheit und der Bauleitung abzustimmen und festzulegen.

 Alle Werkzeuge und Leitern sind bei Arbeitsende in einem abschließbaren Werkstattcontainer zu verwahren. Alle Büro- bzw. Werkstatt- und Lagercontainer der Auftragnehmer müssen bei Arbeitsende zuverlässig verschlossen werden.
 Von allen Schlössern - Aufenthaltscontainer, Materialcontainer etc. - ist der JVA je 1 Schlüssel zu übergeben. Diese werden für evtl. Notsituationen in einem Umschlag verschlossen und versiegelt in der Sicherheitszentrale der JVA aufbewahrt.
 Beschriftung der Schlüsselanhänger: - Firmenbezeichnung + Bezeichnung des Containers
 Aufstiegshilfen (z. B. Leiter, Arbeitsgerüste etc.) sind für die Zeitdauer der Nichtbenutzung zu verschließen bzw. zu sichern.
 Geräte, Maschinen und Baumaschinen dürfen auf dem Baustellengelände nicht unbeaufsichtigt abgelegt bzw. abgestellt werden.

 Lagerung von Materialien
 Erdaushub und Baumaterialien dürfen nicht an umstehenden Umwehrungsmauern bzw. Außenbegrenzungen der JVA gelagert werden. Ist eine anderweitige Zwischenlagerung auf dem Baustellengelände nicht möglich, sind sie arbeitstäglich abzufahren bzw., sofern es sich um Baustoffe handelt, anzuliefern.
 Die zwingende Lagerung von Materialien in weniger als 1,5 Meter Entfernung vom Bauzaun und höher als 2 Meter ist grundsätzlich im Vorfeld mit der Bauleitung und der Fachbereichsleitung Sicherheit abzustimmen.
 Materialien dürfen nur in dem Umfang angeliefert werden, wie sie arbeitstäglich verarbeitet werden können. Ansonsten sind Bauteile und Baumaterialien zu sichern bzw. ordnungsgemäß wegzuschließen.

 Umgang mit Plänen, schriftlichen Ausführungen zur Bauausführung
 Ausführungspläne - insbesondere der sicherheitstechnischen Anlagen - sind besonders gegen Diebstahl zu schützen. Die Weitergabe an alle Planer und Auftragnehmer ist zu dokumentieren und der Empfang gegenzuzeichnen.
 Die ausführenden Unternehmen sind verpflichtet, die Pläne nicht an unbefugte Dritte weiterzugeben. Bei Arbeitsende sind die Pläne in geeigneten Behältnissen sicher zu verschließen. Ein Abhandenkommen solcher Ausführungspläne ist der Bauleitung und der Fachbereichsleitung Sicherheit der JVA unverzüglich zu melden.

 Verhalten auf dem Baustellengelände
 Auf dem gesamten Baustellengelände sind Fotoapparate, Kameras oder sonstige Bild- und /oder Tonaufzeichnungsgeräte  nicht zugelassen. Das Fotografieren zu Dokumentationszwecken ist rechtzeitig schriftlich anzumelden, die Genehmigung von der Bauherrnseite obliegt dem Fachbereichsleiter Sicherheit oder der Fachbereichsleitung Bau. Laptops u. ä. Dürfen nur mit schriftlicher Genehmigung der FBL Sicherheit oder Bau eingebracht werden und sind bei der Einlass- und Auslasskontrolle anzugeben.
 Die Nutzung von Funkgeräten auf der Baustelle, sofern diese zur ordnungsgemäßen Erbringung der Leistung unerlässlich sind (z. B. Zur Verständigung mit einem Kranführer), bedarf der vorherigen Genehmigung der Fachbereichsleitung "Sicherheit" oder "Bau" der JVA.

 Auf dem gesamten Baustellengelände besteht absolutes Alkoholverbot. Verboten ist in gleicher Weise das Mitführen sowie der Konsum narkotisierender und / oder anderer berauschender Mittel sowie Waffen und verbotene Gegenstände im Sinne des WaffG oder SprengstoffG.

 Die Kontaktaufnahme mit Gefangenen, auch außerhalb des JVA-Geländes, ist verboten. In gleicher Weise die Übergabe von Gegenständen jeglicher Art und die Übermittlung von Nachrichten an die Gefangenen sowie das Entgegennehmen von Gegenständen und Nachrichten von Gefangenen oder deren Angehörigen.

 Die Benutzung von Mobiltelefonen/Smartphones auf dem Baustellengelände ist grundsätzlich nur zu beruflichen Zwecken gestattet und bedarf einer vorheriger schriftlicher Genehmigung des Fachbereichsleiters Sicherheit oder der Fachbereichsleitung Bau der JVA. Eine personenbezogene Genehmigung wird nur für die jeweils leitenden Mitarbeiter des Auftragnehmers erteilt und kann nicht auf andere Personen übertragen werden. Bei der Ein- und Auslasskontrolle sind die Geräte unaufgefordert vorzuzeigen.

 Zuwiderhandlungen gegen die o. g. Bestimmungen führen zum Baustellenverbot für die betroffenen Mitarbeiter des Auftragnehmers und ggf. auch zur Einleitung strafrechtlicher Ermittlungsverfahren.

 Die sich hieraus ergebenden Folgen trägt der Auftragnehmer.

 Der Auftragnehmer ist verpflichtet, seinen Arbeitnehmern und den Arbeitnehmern seiner Subunternehmer/Lieferanten die v. g. vollzuglichen Anforderungen in geeigneter Weise nahezubringen.

 Vor Aufnahme der Arbeiten erfolgt grundsätzlich eine Einweisung durch die Bauleitung und eine Belehrung durch das Wachpersonal zur Sicherheit auf der Baustelle der JVA. Die Belehrung ist von den jeweiligen Arbeitnehmern einmalig vor Arbeitsaufnahme zur Kenntnis zu nehmen und zu unterschreiben.

 Die Vorgaben sind verbindlich einzuhalten. Wiederholte Zuwiderhandlungen führen zum Baustellenverbot für die betroffenen Mitarbeiter des Auftragnehmers und ggf. auch zur Einleitung strafrechtlicher Ermittlungsverfahren.

2.1.20 Besondere Anordnungen:
 Bei Schalthandlungen an aktiven Anlagen beachten:
 Schaltungen werden durch den technischen Betrieb des Nutzers nach vorheriger Absprache durchgeführt. Im Regelfall sind Schalthandlungen mindestens drei Wochen vorher anzumelden. Der gewünschte Termin kann sich auf Grund betrieblicher Belange verzögern.

2.1.21 Schadstoffe:
 Entfällt

2.1.22 Vorarbeiten:
 Entfällt

## 04 Löschwasserversorgung

### Titel 1 Löschwasserbrunnen

#### Bereich 1.1 Löschwasser

**1.1.10 Bereitstellen, Verladen und Transport der für die Bohrarbeiten**
Bereitstellen, Verladen, Transport und Abladen der für die Bohrarbeiten erforderlichen Geräte und Werkzeuge zum Einsatzort.

Der Einsatzort liegt innerhalb der JVA Bremen-Oslebshausen und kann über einen asphaltierten Weg sowie eine Rasenfläche angefahren werden.
Menge: 1,000 St

**1.1.20 Baustelleneinrichtung, Auf- und Abbau am Einsatzort,**
Baustelleneinrichtung, Auf- und Abbau am Einsatzort, vollständig gemäß den Erfordernissen der Leistungs- beschreibung und des gewählten Arbeitsverfahrens.
Menge: 1,000 St

**1.1.30 Bohrung Ø 300 mm,Tiefe 20 m für Tiefspiegelbrunnen**
Bohrung für den Tiefspiegelbrunnen mit einem Durchmesser von 300 mm und einer Tiefe von 20 m herstellen.

Das Bohrverfahren ist vom Auftragnehmer entsprechend den örtlichen Bodenverhältnissen auszuwählen.

Die Leistung umfasst das Herstellen der Bohrung, inkl. benötigter Hilfs- und Verbrauchsmittel sowie das fachgerechte Sichern der Bohrung.
Menge: 1,000 St

**1.1.40 Entsorgen des beim Einbringen der Bohrung anfallenden**
Entsorgung des beim Herstellen der Bohrung anfallenden Bohrguts.

Die Entsorgung umfasst die fachgerechte Abfuhr sowie die Vorlage eines Entsorgungsnachweises gemäß Kreislaufwirtschaftsgesetz.
Menge: 1,000 St

*Hinweis: Brunnenausbau*

**1.1.50 Bodenkappe DN 150 für Tiefspiegelbrunnen**
Bodenkappe DN 150 für den Tiefspiegelbrunnen
Menge: 1,000 St

**1.1.60 Filterrohr DN 150 gem. DIN 4925 für Tiefspiegelbrunnen**
Filterrohr DN 150 gemäß DIN 4925 für den Tiefspiegelbrunnen
Menge: 16,000 m

**1.1.70 Aufsatzrohr DN 150 gem DIN 4925 bis Brunnenschacht**
Aufsatzrohr DN 150 gemäß DIN 4925 bis zum Brunnenschacht
Menge: 4,000 m

**1.1.80 Zentrierungen für Tiefspiegelbrunnen**
*** Pauschalposition
Zentrierungen passend für den Tiefspiegelbrunnen
Menge: 1,000 psch

**1.1.90 Ringraumfüllung mit Filterkies**
Ringraumfüllung mit geeignetem Filterkies auf einer Mindesthöhe herstellen
Menge: 16,000 m

**1.1.100 Tonsperre aus quellfähigem Dichtungston: mind. 2 m**
Tonsperre aus quellfähigem Dichtungston auf einer Mindesthöhe von 2,0 m herstellen
Menge: 1,000 St

**1.1.110 Herstellen eines Brunnenschachts Ø = 800 mm**
Brunnenschacht mit einem Durchmesser von 800 mm herstellen

Das Schachtbauwerk dient dem Einbau eines Brunnenkopfes DN 150.

Die Leistung umfasst den erforderlichen Erdaushub, die fachgerechte Verfüllung sowie die vollständige Wiederherstellung der Oberflächen.
Menge: 1,000 St

**1.1.120 Brunnenkopf DN 150**
Menge: 1,000 St

**1.1.130 Unterwasserpumpe 48 m³/h bei 50m Förderhöhe**
Unterwasserpumpe mit einer Förderleistung von 48 m³/h bei einer Förderhöhe von ca 50,0 m liefern, einbauen und an die Steigleitung sowie den Brunnenkopf anzuschließen.
Menge: 1,000 St

**1.1.140 Pumpensteigrohr DN 100**
Pumpensteigrohr DN 100 inkl. beidseitig Flansch DN 100
Menge: 18,000 m

**1.1.150 Überflurhydrant DN100**
Überflurhydrant DN 100 mit 1xC-Kupplung und 2x B-Kupplung, Flanschanschluss inkl. Schrauben und Dichtungen
Menge: 1,000 St

**1.1.160 Pumpen-Schaltschrank IP 43.**
Pumpen-Schaltschrank in Schutzart IP 43 liefern, montieren und für den Betrieb der Pumpe elektrisch anschließen.

Der Schaltschrank umfasst die Ausführung in RAL 7035, eine Vorsicherung, einen FI-Schutzschalter, einen Hauptschalter, einen Umschalter für Netz/Generatorbetrieb, einen Steuertrafo, einen Direktanlauf für 11 kW, beleuchtete Drucktaster für EIN/AUS, eine beleuchtete Störmeldung, einen Unterspannungswächter sowie eine 32 A, 5-polige CE-Steckdose.

Die Leistung beinhaltet zudem die Funktionsprüfung.

Das für den Schaltschrank erforderliche Fundament ist mit zu kalkulieren und mit zu erstellen.
Menge: 1,000 St

**1.1.170 Erdkabel NYY-J 5x 6 mm² zum Anschluss des Pumpenschaltschrankes**
Erdkabel zum Anschluss des Pumpenschaltschrankes.

Kabeltyp NYY-J 5x 6 mm² als Versorgungskabel für den Schaltschrank.
Verlegung im Kabelgraben bis ins Gebäude. Inkl. Anschluss am Pumpenschaltschank.

Hinweis:
Verlegung des Kabels innerhalb des Gebäudes und der Anschluss an den Heizungs-Schaltschrank erfolgt bauseits.
Menge: 15,000 m

**1.1.180 Erdkabel Y-ST-Y 2x2x0,8 mm² .**
Erdkabel zum Anschluss des Pumpenschaltschrankes.

Kabeltyp: Y-ST-Y 2x2x0,8 mm² - als Signal-/ Steuerkabel
Verlegung im Kabelgraben bis ins Gebäude. Inkl. Anschluss am Pumpenschaltschank.

Hinweis:
Verlegung des Kabels innerhalb des Gebäudes und der Anschluss an den Heizungs-Schaltschrank erfolgt bauseits.
Menge: 15,000 m

**1.1.190 Herstellung eines Leitungsgrabens**
Herstellung eines Leitungsgrabens für die Verlegung der Stromversorgungsleitung für die Brunnenpumpe.

Grabenbreite: mind. 20 cm
Grabentiefe: mind. 65 cm
Menge: 5,000 m

**1.1.200 Leitungsgraben verfüllen, verdichten**
vor beschriebenen Leitungsgraben verfüllen und verdichten

verlegte Kabel mit Sand abdecken und Restraum mit vorhandenem Aushub verfüllen und verdichten
Menge: 5,000 m

**1.1.210 Hauseinführung für Erdkabel**
Hauseinführung für Erdkabel 60 mm.

Geprüfte und zugelassene Ringraumdichtung für zwei Erdkabel liefern und einbauen.
Menge: 1,000 St

**1.1.220 Kernbohrung durch Fundament**
Kernbohrung durch Fundament

Schräge Kernbohrung durch Sohle und Fundament.

Durchmesser: 60 mm
Bohrlänge: 60 cm
Menge: 1,000 St

**1.1.230 Entwicklung des Brunnens inkl. Entsanden, Klarpumpen**
Die Entwicklung des Brunnens umfasst das Entsanden bis zur klaren Wasserführung, das Klarpumpen bis zur stabilen Wasserqualität sowie eine Leistungsprüfung für eine Fördermenge von 48 m³/h.

Ferner ist der Nachweis der Sandfreiheit zu erbringen.

Der Leistungsumfang beinhaltet die Durchführung der erforderlichen Pumpversuche sowie die vollständige Dokumentation der Ergebnisse.
Menge: 1,000 St

**1.1.240 Anfahrschutz inkl. Verankerung und Hinweisschild.**
Anfahrschutz einschließlich Fundament bzw. Verankerung sowie Hinweisschild gemäß Vorgabe

Die Ausführung umfasst eine Stahlkonstruktion, die erforderliche Verankerung sowie die vollständige Beschilderung.
Menge: 1,000 St

**1.1.250 Inbetriebnahme der Gesamtanlage**
Inbetriebnahme der Gesamtanlage

Anlage nach Fertigstellung in Betrieb nehmen, den Netzbetrieb und den Notstrombetrieb durchführen, inkl. Inbetriebnahme- protokoll
Menge: 1,000 St

**1.1.260 Abnahme Tiefspiegelbrunnen**
Abnahme Tiefspiegelbrunnen

Abnahme nach DIN 14220 inkl. Dokumentation
Menge: 1,000 St

**1.1.270 Dokumentation**
vollständige Brunnen- und Anlagendokumentation erstellen, bestehend aus:

- Anmeldung der Bohrung bei den zuständigen Behörden
  (Senator für Bau und Umwelt, Geologischer Dienst Bremen),
-  Bohrbericht mit Bodenproben
- Bericht zur Leistungsprüfung und Sandfreiheit
- Stromlaufpläne sowie die Gerätedokumentation.

Der Leistungsumfang beinhaltet die Zusammenstellung sämtlicher Unterlagen und die Übergabe in digitaler Form.
Menge: 1,000 St
